# Sanierung Schwimmbadgebäude
Angebotsaufforderung (GAEB 90, DA83)
Eröffnung: 27.05.24 14:00
Währung: EUR
Auftraggeber: Sportschule Baden-Baden Steinbach im Badischen Sportbund Fre

## Dachdeckungs- u. Klempnerarbeiten
Datum: 26.04.24

### 1 Dachdeckungs- u. Klempnerarbeiten

*Hinweis*
Vorbemerkungen

Besondere Vertrags-Sollten Beschreibungen und Pläne
verschiedene Auslegungen
bedingungenzulassen, so ist vor Angebotsabgabe durch
den Auftragnehmer
eine Klärung herbeizuführen, ansonsten ist nach
Vertragsabschluß
die Auffassung des AG entscheidend.

Subunternehmen sind vor Vertragsabschluß namentlich zu
nennen.
Der AG kann Subunternehmer ohne entsprechenden
Befähigungsnachweis ablehnen. Bei Beauftragung von Subunternehmern
nach Vetragsabschluß hat der AG ein Mitspracherecht.

Die Baustelle muß während der Bauzeit mit einem
qualifizierten
Baustellenleiter oder einem vergleichbar qualifizierten
Vertreter
besetzt sein.

Bauwasser, Baustrom: werden vom Bauherrn veranlaßt und
verauslagt.
Dafür werden dem Auftragnehmer 2 Tausendstel der
Brutto-Abrechnungs-
summe abgezogen.

Bauschutt, Baumüll: sind vom Auftragnehmer selbst zu
veranlassen
und zu bezahlen.

Einweisungen:
Die im Betrieb dokumentierten Leistungen sind
Mindeststandard,
die nicht unterschritten werden dürfen. Produktnamen
sind
Qualitätsangaben und deshalb verbindlich, sie sind in
jedem Fall
Basis des Angebots. Alternativen können angeboten
werden, über
die Gleichwertigkeit entscheidet der Beauftragte des
Bauherrn.

Für die Ausführung aller Leistungen und die Lieferung
und den
Einbau aller Materialien, sind die entsprechenden
Vorschriften und
Empfehlungen VOB, DIN, LBO, VVO,
Unfallverhütungsvorschriften
und Vorschriften der Berufsgenossenschaft, maßgebend.
Mit der Abgabe des Angebots erklärt der Bieter, daß er
sich mit den
Örtlichkeiten vertraut gemacht hat. Nachforderungen
infolge Un-
kenntnis können nicht anerkannt werden.
Weitere Vertragsbedingungen regelt das Deckblatt
"Angebot"
( Gerichtsstand ist der Geschäftssitz des AG )

VergabeDas Leistungsverzeichnis ist vollständig mit den
Einheitspreisen
auszufüllen und rechtsgültig zu unterzeichnen.

Die Ausschreibung erfolgt in beschränkter Weise. Der
Bauherr
behält sich vor, unter den Bietern frei zu wählen. Der
billigste
Bieter hat keinen Rechtsanspruch auf Auftragserteilung.

AbgabeAbgabe der Angebote bis spätestens Mittwoch,
15.05.2024, 14:00 Uhr.
Sollte kein Interesse bestehen bzw. aus zeitlichen
Gründen keine
Angebotsabgabe möglich sein, bitten wir um
Benachrichtigung.

Vorgesehener Bau-08.07.2024
beginn

HinweisDie Werkpläne des Architekten können beim
  Architekturbüro as Architektur + Stadtplanung
eingesehen werden.

#### 1.1 Baustelleneinrichtung

**1.1.01 Baustelleneinrichtung**
Pauschal Baustelleneinrichtung (Anträge, Genehmigungen,
Absperrungen, Krantransport, Bauzaun, Toilette usw.)
Menge: 1,000 psch

#### 1.2 Dachdeckungsarbeiten

**1.2.01 Oberflächenqualität Stehfalzblech**
Titanzink hergestellt nach DIN EN 988,
"Cradle-to-Cradle" zertifiziertes -ökologisches
Bauprodukt, Umweltproduktdeklaration gemäß ISO 14025
Typ III (IBU).

40-jährige Qualitätsgarantie

Oberflächenqualität:
RHEINZINK-CLASSIC walzblank
Fabrikat: RHEINZINK-CLASSIC walzblank, o.glw.

Angeb. Fabrikat  : ______________________
  (vom Bieter
auszufüllen)
Menge: 1,000 psch

**1.2.02 Haftabstandsermittlung**
Prüffähige, objektbezogene statische Berechnung zur
Befestigung der Dachdeckung in Stehfalztechnik mit
CLIPFIX-Haften, gemäß der allgemeinen bauaufsichtlichen
Zulassung unter Berücksichtigung der Windlasten gemäß
DIN EN 1991-1-4.
Fabrikat: Fabr. Rheinzink, o.glw.

Angeb. Fabrikat  : ______________________
  (vom Bieter
auszufüllen)
Menge: 1,000 St

**1.2.03 Dokumentation**
Erstellen einer Dokumentation über die tatsächlich
ausgeführte Lage der Fest- und Schiebhafte.
und die Art der verwendeten Hafte.
Menge: 1,000 St

**1.2.04 Holzschalung 24mm**
*** Bedarfsposition ohne GB
Holzschalung 24mm, roh, Bretter 10-15cm breit liefern
und fachgerecht auf vorhandener Unterkonstruktion
verlegen, einschließlich Befestigung.
Menge: 750,000 m2

**1.2.05 Holzschalung 30mm**
Holzschalung 30mm, roh, Bretter 10-15cm breit liefern
und fachgerecht auf vorhandener Unterkonstruktion
verlegen, einschließlich Befestigung.
Menge: 750,000 m2

**1.2.06 Trennlage**
Trennlage liefern und auf vorhandener Holzschalung
verlegen, einschließlich Befestigung.
Geeignet als Montagedeckung, zweite Ableitebene und
Feuchtigkeitsausgleichsschicht, ist VAPOZINC auf der
bauseits vorhandenen vollflächigen Unterkonstruktion zu
verlegen. Die Überlappungen/Stöße sind abzudichten.

Hinweis: Bei der Verwendung von VAPOZINC in Verbindung
mit einer Bekleidung in Falztechnik sind
RHEINZINK-Hafte mit der Kennzeichnung "H" zu verwenden.

Für Dachneigungen von kleiner 20° liegt ein Prüfzeugnis
zur Thematik "Harte Bedachung"/Beständigkeit des Daches
gegen Flugfeuer und strahlende Wärme vor.
Fabrikat: Rheinzink Vapozinc, o. glw.

Angeb. Fabrikat  : ______________________
  (vom Bieter
auszufüllen)
Menge: 750,000 m2

**1.2.07 Dacheindeckung im Doppelstehfalzsystem**
Liefern und Montieren einer Dacheindeckung
im Doppelstehfalzsystem
auf Vollschalung, mind. 30 mm dick
mit geeigneter Trennlage

Dachneigung: 18 °
Bandbreite: 600 mm
Achsmaß ca.: 530 mm
Metalldicke: 0,70 mm
Scharlänge: 15 m

Jede Schar ist aus einer Länge zu fertigen. Bei
Einzellängen bis zu 3,00 m können ausschließlich
Festhafte genutzt werden. Die Schare sind mit
bauaufsichtlich zugelassenen Haften aus Edelstahl gemäß
abZ Z-14.1-773 zu befestigen. Die Schiebehafte sind für
Scharlängen bis max.16,00 m geeignet.

Ein Prüfzeugnis zur Thematik "Harte
Bedachung"/Beständigkeit des Daches
gegen Flugfeuer und strahlende Wärme ist erforderlich.

Pass- und Sonderschare bei Falzrichtungswechsel
innerhalb der Fläche oder bei Nichtübereinstimmung von
Gebäudemaß und / oder erforderlichen Hauptachsmaßen,
sind in dieser Position mit einzurechnen.
Fabrikat: Doppelstehfalz, Fabr. Rheinzink o.glw.

Angeb. Fabrikat : ______________________
  (vom Bieter
auszufüllen)
Menge: 750,000 m2

**1.2.08 Schneidarbeiten**
Schneidarbeiten an aufgehenden Bauteilen, Kehlen,
Ortgängen, Graten, Dachfenstern usw. einschließlich
befestigung der anfallenden Ein- bzw. Ausspitzer.
Menge: 110,000 m

**1.2.09 Traufausbildung**
Traufausbildung bestehend aus:

Traufstreifen:
aus Material wie vor

Die erforderlichen Traufstreifen sind zu liefern, und
fachgerecht auf dem abgesenkten Traufbrett und dem
Haftstreifen zu befestigen. Die Traufstreifen sind 20
mm zu überlappen und in den Haftstreifen einzuhängen.

Nenngröße: ca. 333 mm
Metalldicke: 0,70 mm
Abkantungen: 4 St
Standardlänge: mind. 2000 mm

Lochstreifen:
aus Material wie vor

Die erforderlichen Lochstreifen sind zu liefern, und
fachgerecht zu montieren. Die Lochstreifen sind auf
Stoß zu verlegen.

Ausführung: 63 %
Nenngröße: ca. 125 mm
Metalldicke: 1,00 mm
Abkantungen: 2 St
Standardlänge: 2000 mm

Tropfblech:
aus Material wie vor

Die erforderlichen Tropfbleche sind zu liefern und
unterhalb der Unterspannbahn fachgerecht zu
befestigen. Die Tropfbleche sind 20 mm zu überlappen.

Nenngröße: ca. 200 mm
Metalldicke: 0,70 mm
Abkantungen: 2 St

Haftstreifen aus verzinktem Stahlblech:

Die Haftstreifen sind fluchtgerecht zu montieren.

Nenngröße: ca. 250 mm
Metalldicke: 1,00 mm
Abkantungen: 1 St
Standardlänge: 2000 mm

Scharabschluss:

stehend rund

Die Rückkantung der Schar ist ca. 30° offen
auszuführen. Als Hilfsmittel ist eine Abstandschablone
zu verwenden, um die temperaturbedingte Längenänderung
sicherzustellen. Traufausbildung bestehend aus:
Traufstreifen:
aus Material wie vor
Die erforderlichen Traufstreifen sind zu liefern, und
fachgerecht auf dem abgesenkten Traufbrett und dem
Haftstreifen zu befestigen. Die Traufstreifen sind 20
mm zu überlappen und in den Haftstreifen einzuhängen.

Nenngröße: ca. 333 mm
Metalldicke: 0,70 mm
Abkantungen: 4 St
Standardlänge: mind. 2000 mm

Lochstreifen:
aus Material wie vor
Die erforderlichen Lochstreifen sind zu liefern, und
fachgerecht zu montieren. Die Lochstreifen sind auf
Stoß zu verlegen.

Ausführung: 63 %
Nenngröße: ca. 125 mm
Metalldicke: 1,00 mm
Abkantungen: 2 St
Standardlänge: 2000 mm

Tropfblech:
aus Material wie vor
Die erforderlichen Tropfbleche sind zu liefern und
unterhalb der Unterspannbahn fachgerecht zu
befestigen. Die Tropfbleche sind 20 mm zu überlappen.

Nenngröße: ca. 200 mm
Metalldicke: 0,70 mm
Abkantungen: 2 St

Haftstreifen aus verzinktem Stahlblech:

Die Haftstreifen sind fluchtgerecht zu montieren.

Nenngröße: ca. 250 mm
Metalldicke: 1,00 mm
Abkantungen: 1 St
Standardlänge: 2000 mm

Scharabschluss:

stehend rund

Die Rückkantung der Schar ist ca. 30° offen
auszuführen. Als Hilfsmittel ist eine Abstandschablone
zu verwenden, um die temperaturbedingte Längenänderung
sicherzustellen.
Fabrikat: Trauftreifen Fabrikat Rheinzink, o. glw.

Angeb. Fabrikat  : ______________________
  (vom Bieter
auszufüllen)
Menge: 100,000 m

**1.2.10 Lüfterfirst**
Die Falze der beidseitigen Schare sind als Quetschfalze
oder umgelegte Falze auszuführen. Die Schare sind
einschließlich Rückkantung aufzustellen.

Aufstellhöhen:
kleiner 5° Dachneigung - mind. 150 mm
kleiner 22° Dachneigung - mind. 100 mm
größer gleich 22° Dachneigung - mind. 80 mm

Aufstellhöhe: 100 mm

Eine Abstimmung mit dem Zimmermann bezüglich der zu
erstellenden Holzkonstruktion und des Arbeitsablaufes
ist notwendig.

Fertigen, Liefern und Montieren der
Sattelfirstausbildung bestehend aus:

Sattelfirstabdeckung
aus Material wie vor

Nenngröße: ca. 600 mm
Metalldicke: 0,80 mm
Abkantungen: 5 St
Standardlänge: 3000 mm

Die Satteldachfirstabdeckungen sind in
den Haftstreifen einzuhängen. Das Quergefälle der
Firstabdeckung sollte der Dachneigung entsprechen. Die
Holzkonstruktion ist bauseits zu erstellen.

Lochstreifen, beidseitig:
aus Material wie vor

Die beidseitig erforderlichen Lochstreifen sind auf
Stoß zu verlegen.

Ausführung: 63 %
Nenngröße: ca. 250 mm
Metalldicke: 1,00 mm
Abkantungen: 2 St
Standardlänge: 2000 mm

Haftstreifen aus verzinktem Stahlblech, beidseitig:

Die beidseitig erforderlichen Haftstreifen sind
fluchtgerecht zu montieren.

Nenngröße: ca. 250 mm
Metalldicke: 1,00 mm
Abkantungen: 1 St
Standardlänge: 2000 mm
Fabrikat: Rheinzink Sattelfirst, o. glw.

Angeb. Fabrikat  : ______________________
  (vom Bieter
auszufüllen)
Menge: 40,000 m

**1.2.11 Schneefangsystem**
Die Schneefangschienen, Schneefangklemmen und Eishalter
sind zu liefern und zu montieren.

Die Montage der Schneefangklemmen erfolgt je Stehfalz.
Die Montage der Eishalter erfolgt mittig zwischen den
Falzen.
Zum Lieferumfang der Schneefangschiene gehört ein
eingeschobener RHEINZINK-Streifen in der
Oberflächenqualität RHEINZINK-CLASSIC walzblank,
RHEINZINK-prePATINA ECO ZINC blaugrau oder
RHEINZINK-prePATINA ECO ZINC schiefergrauder bei der
Bestellung anzugeben ist. Bei Dachdeckungen in anderen
Produktlinien und/oder Oberflächenqualitäten ist der
RHEINZINK-Streifen auszutauschen und der Produktlinie
und/oder Oberflächenqualität der Dachdeckung
anzupassen.

Fabrikat: Rheinzink, Schneefangsystem, o. glw.

Angeb. Fabrikat  : ______________________
  (vom Bieter
auszufüllen)
Menge: 70,000 m

**1.2.12 Laufwegstützen**
Liefern und Montieren von Laufstegstützen
als Dachtritte einschließlich Abdeckkappe,
Befestigungs- und Dichtungsmaterial.
Wenn erforderlich Einbau einer Unterlagsplatte.
Die Verlegerichtlinien sind einzuhalten.

Laufstegstütze: 2 Stk 250 mm oder 2 Stk 360 mm
(Stützenabstand max. 900 mm) mit Abdeckkappe,
verstellbar für Dachneigungen von 12°-55°,
jedoch Berücksichtigung der Mindestdachneigung des
Dachproduktes.
Laufsteg: 250 x 420/600/800 mm oder 360 x 800 mm mit
Befestigungsmaterial.
Material: Stahl verzinkt, pulverbeschichtet
Farbe: wie Hauptposition
Fabrikat: Prefa Laufstegstütze, o.glw.

Angeb. Fabrikat  : ______________________
  (vom Bieter
auszufüllen)
Menge: 10,000 m

**1.2.13 Anschlagpunkt**
Lieferung der Dachhaken mit Anschlagpunkt DIN EN 517-A,
der gemäß der Einbauanleitung des Herstellers zu
montieren ist.
Menge: 30,000 St

**1.2.14 Solarhalter**
Die Falzklemmen S5 sind zur Montage von
Aufdach-Solaranlagen oder anderen Bauteilen/Anlagen zu
liefern und zu montieren. Die Falzklemmen S5 werden auf
dem Doppelstehfalz mit zwei Madenschrauben befestigt.
Die Klemme ist von oben vollständig auf den Falz
aufzulegen. Anschließend werden die Schrauben mit einem
Drehmomentschlüssel (Drehmoment-Schraubendreher genügt)
mit einer Anzugskraft von 15-17 Nm angezogen. Die
Falzklemmen S5 dürfen nicht auf einem Schiebehaft
montiert werden, um die Bewegung der Schare nicht zu
behindern. Der Abstand zu Schiebehaften sollte ca. 25
mm betragen. Die Anzahl und Abstände der Falzklemmen S5
erfolgt gemäß Statik.

Fabrikat: Rheinzink Falzklemme S5, o.glw.

Angeb. Fabrikat  : ______________________
  (vom Bieter
auszufüllen)
Menge: 200,000 St

**1.2.15 Solarluke**
Liefern und Montieren von Solarluken zur fachgerechten
Einführung von PV-Leitungen bei Dächern einschließlich
Spezialkleber zur Einbindung in die Dach- eindeckung.

Solarluke:
inkl. Rohrmanschette und Montageschablone
Durchführungen: 2 x 10mm, 1 x 32-35mm
Innendurchmesser: 26,5mm
Außendurchmesser: 32,8mm
Farbe: Standard nach gültiger Farbkarte

Fabrikat: Prefa, Solarluke, o. glw.

Angeb. Fabrikat  : ______________________
  (vom Bieter
auszufüllen)
Menge: 3,000 St

**1.2.16 Ortgangbretter**
Ortgangbretter Dachgauben aus Dreischichtplatten 22mm,
unbehandelt, Zuschnitt 25cm, liefern und anbringen,
einschließlich Befestigung.
Menge: 150,000 m

**1.2.17 Ortgangausbildung**
Die Schare sind fachgerecht aufzustellen und mit einer
Rückkantung/Unterfalz zu versehen.

Ortgangausbildung bestehend aus:

Ortgangabdeckung:
aus Material wie vor

Die Blenden sind zu liefern und fachgerecht in
die Haftstreifen einzuhängen.

Nenngröße: ca. 200 mm
Metalldicke: 0,80 mm
Abkantungen: 4 St
Standardlänge: mind. 3000 mm

Stoßausbildung mit Überlappung und Anreifung sind
einzukalkulieren.

Haftstreifen aus verzinktem Stahlblech:
Ortgangausbildung

Die Haftstreifen sind fluchtgerecht zu montieren.

Nenngröße: ca. 167 mm
Metalldicke: 1,00 mm
Abkantungen: 1 St
Standardlänge: 2000 mm

Bei Dachneigungen < 25° sollten Dichtungsbänder am
Ortgang eingefalzt werden.
Menge: 150,000 m

**1.2.18 Ecken/ Gehrungen**
Ecken und Gehrungen ausbilden an den Ortgangblechen
Menge: 10,000 St

**1.2.19 Seitlicher Scharenanschluss**
Seitlicher Scharenanschluss mit Rückkanntung
Wandanschluss bestehend aus:

Die Schare sind aufzustellen und mit einer Rückkantung
zu versehen.Die Befestigung der seitlichen Randschar
erfolgt durch
Hafte.

seitliche Aufstellhöhen:
kleiner 5° Dachneigung - mind. 150 mm
kleiner 22° Dachneigung - mind. 100 mm
größer gleich 22° Dachneigung - 80 mm

Putzleiste:
aus Material wie vor

Nenngröße: 150mm
Metalldicke: 0,7mm
Abkantungen: 4St
Standardlänge: 3000mm

Die Putzleisten sind zu liefern und fachgerecht an der
Unterkonstruktion zu montieren. Im Kontaktbereich zum
Putz ist die Putzleiste zu beschichten.

Die einzelnen Längen der Putzleiste sind 50 mm zu
überlappen (Ausklinkung).

Kappleiste
aus Material wie vor

Nenngröße: 125mm
Metalldicke: 0,7mm
Abkantungen: 5 St
Standardlänge: 3000mm

Die einzelnen Längen der Kappleisten sind 50 mm zu
überlappen, und in die Putzleiste einzuhängen.
Menge: 60,000 m

**1.2.20 Sanitärdurchführungen**
Fachgerechte Herstellung und Montage des Mantelrohres
für Sanitärentlüfter.

Nenngröße: 150 mm
Metalldicke: 0,70 mm

Regionale Besonderheiten sind zu beachten.

Abstimmung mit dem Sanitärhandwerker ist erforderlich.
Menge: 4,000 St

**1.2.21 Unterkonstruktion innenliegende Kastenrinne**
Unterkonstruktion für innenliegende Kastenrinne
bestehend aus:
- Klimamembran Tacoklima SD2 Plus
- PUR Hartschaumdämmung 120mm
- Dreischichtplatten 27mm
- Bauder KSA DUO
- Tacotop Metall SK, o. glw.
anfertigen, liefern und einbauen einschließlich
Anpassarbeiten und Befestigung.

Angeb. Fabrikat  : ______________________
  (vom Bieter
auszufüllen)
Menge: 5,000 m

**1.2.22 Unterkonstruktion für Kaminverblechung**
Unterkonstruktion für Kaminverblechung bestehend aus:
- Rockwool 50mm
- Dreischichtplatte 22mm
- Tacoplus 19 DSK Unterdeckbahn
oder glw.
anfertigen, liefern und anbringen, einschließlich
Befestigung.

Angeb. Fabrikat  : ______________________
  (vom Bieter
auszufüllen)
Menge: 5,000 m2

**1.2.23 Kaminabdeckplatte 70x110cm**
Kaminabdeckplatte aus Beton mit umlaufender Tropfkante
anfertigen und setzen.
Außenmaß: 70 x 110cm.
Menge: 1,000 St

**1.2.24 Maßrenovierungsfenster 880 x 1110mm**
Klapp-Schwingfenster auf Maß Kunststoff

R89G 880/1110 K200MW

Klapp-Schwingfenster mit 3fach-Comfort-Verglasung (9G).
Einhandgriffbedienung unten für alle Funktionen. 45°
Öffnungswinkel. 4-fach-Zentralverriegelung durch
umlaufenden Dachfensterbeschlag.

Rahmenmaterial: PVC-Multikammerprofil weiß.
Werkseitige Vormontage: Dampfsperrfolie, umlaufende
Wärmedämmung und Einbauwinkel.
Außenabdeckung: Aluminium (Anthrazit Metallic R703).

Technische Werte:
Dachfenstergröße
(kleinstes Blendrahmenaußenmaß in mm):
Fensterbreite:  880mm
Fensterhöhe:  1110mm
Wärmedämmwert Dachfenster (Uw-Wert): 0,99 W/(m²K)
Gesamtenergiedurchlassgrad (g-Wert): 41 %
Schalldämmmaß (Rwp-Wert): 39 (-2;-5) dB
Schallschutzklasse (SSK): 3
Bedienung manuell.

Fabrikat: Roto Designo R8, o.glw.

Angeb. Fabrikat  : ______________________
  (vom Bieter
auszufüllen)
Menge: 1,000 St

**1.2.25 Eindeckrahmen 880 x 1110mm**
Eindeckrahmen

EDZ 880/1110 R8 200MW

Eindeckrahmen für den Einzeleinbau von Dachfenstern der
Baureihe; R8MW.
Für profilierte Dachpfannen und -ziegel bis ca. 5 cm
Höhe. Steckmontagesystem ohne außenliegende
Verschraubungen. Inklusive Wasserableitrinne und
seitlichem Stehfalz.

Dachfenstergröße: 880/1110.
Für Dachfenster mit Wärmedämmblock.
Material: Aluminium (Anthrazit Metallic R703).

Fabrikat: Roto Designo EDZ R8, o.glw.

Angeb. Fabrikat  : ______________________
  (vom Bieter
auszufüllen)
Menge: 1,000 St

**1.2.26 Innenfutter 880 x 1110mm**
Innenfutter
ZIN 880/1110 R8 50KMW

Die Innenfutter-Teile sind schwer entflammbar,
Nassraum-geeignet und biegsam, zur Anpassung an den
innenliegenden Dachfensterausschnitt. Die Abdeckleisten
sind inklusive.

Dachfenstergröße: 880/1110
Dekor: weiß
Laibungstiefe in mm: 500

Fabrikat: Roto, Designo Innenfutter ZIN MW, o.glw.

Angeb. Fabrikat  : ______________________
  (vom Bieter
auszufüllen)
Menge: 1,000 St

#### 1.3 Klempnerarbeiten

**1.3.01 Dachrinne**
Dachrinne aus Titanzink, 0,7mm, liefern und anbringen,
nach DIN EN 612 mit Wulstausbildung, einschließlich
Befestigung sowie der erforderlichen Niet- und
Klebeverbindungen.
Farbe: titanzink natur
Fabrikat:  Rheinzink, glw.

Angeb. Fabrikat:_________________________
  (vom Bieter
einzutragen)
Menge: 100,000 lfm

**1.3.02 Kastenrinne**
Dachrinne aus Tutanzink als Kastenrinne, handwerklich
hergestellt, mit einseitigem Wasserfalz.

Die erforderliche Rinnenhöhe (einschliesslich der
Freibordhöhe), ist auf den kürzeren Rinnenschenkel zu
beziehen.

Nenngröße: ca. 700 mm
Metalldicke: 0,80 mm
Abkantungen: 4 St
Standardlänge: 3000 mm

Die Dachrinne ist mit einem Gefälle von mind. 5mm/m zu
verlegen.

Sicherheitsrinne ausgeklebt auf Unterkonstruktion mit
geeigneten Kunststoffbahnen, einlagig.

Die Sicherheitsrinne ist mind. 50 mm höher als die
wasserführende Rinne auszubilden. Die Ecken und
Anschlüsse sind einzukalkulieren.

Die Stöße sind zu verkleben bzw. zu verschweißen.

Das Strukturgeflecht (RHEINZINK-AIR-Z oder Fa.
Colbond, Enkamat 7020) ist in Sohlbreite zu verlegen.
Die Höhe des Strukturgeflechtes richtet sich nach dem
jeweiligen Anwendungsfall.
Fabrikat:  Rheinzink, glw.

Angeb. Fabrikat:_________________________
  (vom Bieter
einzutragen)
Menge: 5,000 m

**1.3.03 Rinnenboden für Hängerinne**
Rinnenboden aus Titanzink, für Hängerinne gerade
liefern und anbringen, einschließlich Versiegelung.
Farbe: anthrazit
Fabrikat:  Rheinzink, glw.

Angeb. Fabrikat:_________________________
  (vom Bieter einzutragen)
Menge: 7,000 St

**1.3.04 Rinnenboden für Kastenrinne**
Rinnenboden aus Titanzink, für Kastenrinne, gerade
liefern und anbringen, einschließlich Versiegelung.
Farbe: anthrazit
Fabrikat:  Rheinzink, glw.

Angeb. Fabrikat:__________________________
  (vom Bieter
einzutragen)
Menge: 2,000 St

**1.3.05 Rinnenhalter**
Rinnenhalter passend zu vorgenannter Rinne mit
RHEINZINK ummantelt,
liefern und montieren.

Ausführung: _______________
Nenngröße: _______________ mm
Abmessung b x s: 25x6 mm
oder bei Nenngröße 400
Abmessung b x s: 30x6 mm

Die Rinnenhalter sind in das Traufbrett einzulassen,
und mit geeigneten Rinnenhalternägeln zu befestigen..
Farbe: anthrazit
Fabrikat:  Rheinzink, glw.

Angeb. Fabrikat:__________________________
Menge: 100,000 St

**1.3.06 Einhängestutzen 100mm**
Rinneneinhängestutzen - halbrund DN100mm
Hergestellt aus Material wie vor
Passend zu vorgenannter Rinne, liefern und montieren.

Der Rinneneinhangstutzen kann auch als
Tiefpunktschiebenaht verwendet werden.
Farbe: anthrazit
Fabrikat:  Rheinzink, glw.

Angeb. Fabrikat:________________________
  (vom Bieter einzutragen)
Menge: 7,000 St

**1.3.07 Wasserfangkasten**
Wasserfangkasten, quadratisch
Hergestellt aus Material wie vor
Passend zu vorgenannter Dachrinne, liefern und
montieren, einschließlich der Anarbeitung an die
Dachrinne.
Nenngröße: 100mm
Hinweis: Der Wasserfangkasten kann auch als
Tiefpunktschiebenaht verwendet werden.
liefern und anbringen, einschließlich Befestigung sowie
Rinnenausschnitt.
Fabrikat:  Rheinzink, glw.

Angeb. Fabrikat:_______________________
  (vom Bieter einzutragen)
Menge: 1,000 St

**1.3.08 Dehnelement**
Bewegungsteil zinkgrau, 260 mm Länge,
hergestellt aus Material wie vor
Die Bewegungsausgleicher sind passend zu vorgenannter
Dachrinne zu liefern und . den Fachregeln in den
Dachrinnenstrang einzulöten.
Nenngröße: 100mm
Metalldicke: 0,80 mm
Fabrikat:  Rheinzink, glw.

Angeb. Fabrikat:_______________________
  (vom Bieter einzutragen)
Menge: 4,000 St

**1.3.09 Ablaufrohr NW= 100mm**
Regenfallrohr aus Titanzink, hochfrequenzgeschweißt,
mit Muffe, nach DIN EN 612,
hergestellt aus Material wie vor
Liefern und montieren.
Nenngröße: 100 mm
Metalldicke: 0,7 mm
Fabrikat:  Rheinzink, glw.

Angeb. Fabrikat:_______________________
  (vom Bieter einzutragen)
Menge: 50,000 m

**1.3.10 Ablaufrohr NW= 80mm**
Regenfallrohr aus Titanzink, hochfrequenzgeschweißt,
mit Muffe, nach DIN EN 612,
hergestellt aus Material wie vor
Liefern und montieren.
Nenngröße: 80 mm
Metalldicke: 0,7 mm
Fabrikat:  Rheinzink, glw.

Angeb. Fabrikat:_______________________
  (vom Bieter einzutragen)
Menge: 5,000 m

**1.3.11 Ablaufrohrbogen NW= 100mm**
Ablaufrohrbogen nach DIN EN 612, hergestellt aus
Material wie vor
Passend zum vorgenannten Regenfallrohr liefern und
montieren.
Nenngröße: 100 mm
Fabrikat:  Rheinzink, glw.

Angeb. Fabrikat:__________________________
  (vom Bieter
einzutragen)
Menge: 20,000 St

**1.3.12 Ablaufrohrbogen NW= 80mm**
Ablaufrohrbogen nach DIN EN 612, hergestellt aus
Material wie vor
Passend zum vorgenannten Regenfallrohr liefern und
montieren.
Nenngröße: 80 mm
Fabrikat:  Rheinzink, glw.

Angeb. Fabrikat:__________________________
  (vom Bieter
einzutragen)
Menge: 4,000 St

**1.3.13 Trauf- und Ortgangbretteinfassung**
Trauf- und Ortgangbretteinfassung anfertigen und
anbringen, einschließlich Befestigung mit Haftstreifen.
Anarbeiten an die Dacheindeckung.
Die Einzelstücke sind fachgerecht zu verbinden.
Material: Titanzink
Blechdicke: 0,7mm
Zuschnitt:  2000x95mm
Kantungen:  4 Stück
Untergrund: Holz
Einbauort: Traufe, Ortgänge Hauptdach
Farbe: anthrazit
Fabrikat:  Rheinzink Ortgangstreifen, glw.

Angeb. Fabrikat:_________________________
  (vom Bieter
einzutragen)
Menge: 250,000 m

**1.3.14 Wandanschlussblech**
Seitlicher Wandanschlussblech liefern und anbringen,
einschl. Befestigung, einschließlich
Befestigungsmaterial sowie Anarbeiten der Anschlüsse
zur Dacheindeckung.
Blechdicke: 0,7mm
Zuschnitt: 400mm
Kantungen: 5 Stück
Untergrund: Holz
Einbauort: Gaubenseiten
Farbe: anthrazit
Fabrikat:  Rheinzink Wandaschluss, glw.

Angeb. Fabrikat:__________________________________
  (vom Bieter
einzutragen
Menge: 55,000 m

**1.3.15 Ortgangrinne**
Ortgangrinne vertieft liefern und anbringen,
einschließlich Befestigung.
Material: Titanzink
Blechdicke: 0,7mm
Zuschnitt: 45cm
Kantungen: 7 Stück
Untergrund: Holz
Einbauort: Hauptdach
Farbe: anthrazit
Fabrikat:  Rheinzink, glw.

Angeb. Fabrikat:__________________________________
  (vom Bieter
einzutragen)
Menge: 150,000 m

**1.3.16 Innenliegende Dachrinnen**
Innenliegende Dachrinnen, einschließlich Rinnenböden
und Ablaufstutzen anfertigen und einbauen,
einschließlich aller Anpassarbeiten und Befestigung.
Material: Titanzink walzblank
Blechdicke: 0,7mm
Zuschnitt: 85cm
Kantungen: 6 Stück
Untergrund: Holz
Einbauort: Aufzugsschacht, Anschluss Ostflügel
Menge: 5,000 m

**1.3.17 Lüftergitter**
Lüftergitter liefern und anbringen, einschließlich
Befestigung.
Material: Aluminium Lochblech
Blechdicke: 0,8mm
Zuschnitt:  12,5cm
Kantungen:  2 Stück
Untergrund: Holz
Einbauort: Traufe Hauptdach, Gauben
Farbe: anthrazit
Menge: 100,000 m

**1.3.18 Wand- und Kaminverkleidung**
Wand- und Kaminverkleidung aus Prefalz Farbaluminium
0,7mm liefern und in Winkelstehfalztechnik anbringen,
einschließlich Fensterleibungen Befestigung.
Fabrikat:  Prefa, glw.

Angeb. Fabrikat:__________________________________
  (vom Bieter
einzutragen)
Menge: 5,000 m2

**1.3.19 Kaminverwahrung**
Kaminverwahrung aus Titanzink  0,7mm anfertigen und
anbringen, einschließlich Befestigung sowie
dauerelastischer Versiegelung an der Oberkante.
Fabrikat:  Rheinzink, glw.

Angeb. Fabrikat:________________________
  (vom Bieter einzutragen)
Menge: 1,000 St

#### 1.4 Stundenlohnarbeiten

**1.4.01 Vorarbeiter**
Vorarbeiter, Stundenlohnarbeiten für eventuell
erforderliche
Arbeiten, die nicht im Leistungsverzeichnis erfaßt sind
und
gegen Nachweis zur Ausführung kommen.
Menge: 20,000 Std

**1.4.02 Facharbeiter**
Facharbeiter, Stundenlohnarbeiten für eventuell
erforderliche
Arbeiten, die nicht im Leistungsverzeichnis erfaßt sind
und
gegen Nachweis zur Ausführung kommen.
Menge: 20,000 Std

**1.4.03 Helfer**
Facharbeiter, Stundenlohnarbeiten für eventuell
erforderliche
Arbeiten, die nicht im Leistungsverzeichnis erfaßt sind
und
gegen Nachweis zur Ausführung kommen.
Menge: 20,000 Std

USt %: 19,00
